# Válvula de mariposa tipo Wafer, serie 5101 de Genebre. Con reductor. 4'' - De Genebre

- Propiedad del archivo: CONSTRUNARIO
- Formato: FIEBDC-3/2012
- Programa: Construnario Versión 3.51
- Fecha de los precios: 09/10/2024
- Divisa: EUR

**GEN_510112** u Válvula de mariposa tipo Wafer, serie 5101 de Genebre. Con reductor. 4'' - De Genebre
Precio: 862.74
Válvula de mariposa tipo Wafer, serie 5101 de Genebre. Con reductor. 4'' 1. Válvula de mariposa tipo wafer art. 2101 con reductor manual art. 5984. 2. Cuerpo bipartido de fundición nodular EN-GJS400 (GGG-40) para montaje entre bridas ANSI 150 y EN 1092 PN 10/16. 3. Asiento de PTFE con base de Silicona. 4. Disco de Acero Inoxidable 1.4408 (CF8M) pulido. 5. Eje Inoxidable AISI 316. 6. Brida montaje actuadores según ISO 5211. 7. Longitud entre caras según EN 558-1 Serie 20 (DIN 3202 K1). 8. Máxima presión de trabajo 10 bar. 9. Temperatura de trabajo –25ºC +180ºC. Válvula de mariposa tipo Wafer con reductor manual Código EAN: 8428381297802
