# Pack regulación placa base, referencia 29235 de IDE. Para armario de 300 mm de profundidad - de IDE Electric

- Propiedad del archivo: CONSTRUNARIO
- Formato: FIEBDC-3/2012
- Programa: Construnario Versión 3.51
- Fecha de los precios: 25/10/2024
- Divisa: EUR

**29235** u Pack regulación placa base, referencia 29235 de IDE. Para armario de 300 mm de profundidad - de IDE Electric
Precio: 63.03
MATERIALES: Acero galvanizado. Para el montaje de la placa es necesario solicitar el pack de regulación en función de la profundidad del armario. Pack que incluye 6 soportes regulables. PARA ARMARIOS TIPO: Poliéster IP55. Código EAN: 8431044143392 Código eCl@ss 6.0: EC002625
