# Cierres con maneta escamoteable doble barra (estándar), referencia 29241 de IDE - de IDE Electric

- Propiedad del archivo: CONSTRUNARIO
- Formato: FIEBDC-3/2012
- Programa: Construnario Versión 3.51
- Fecha de los precios: 25/10/2024
- Divisa: EUR

**29241** u Cierres con maneta escamoteable doble barra (estándar), referencia 29241 de IDE - de IDE Electric
Precio: 88.60
MATERIALES: Poliamida negra. Cierres con maneta escamoteable. No incluye llave. PARA ARMARIOS TIPO: Poliéster IP55. Código EAN: 8431044292410 Código eCl@ss 6.0: EC000327
