# Brida de acoplamiento para anchura B=360, referencia 29504 de IDE - de IDE Electric

- Propiedad del archivo: CONSTRUNARIO
- Formato: FIEBDC-3/2012
- Programa: Construnario Versión 3.51
- Fecha de los precios: 25/10/2024
- Divisa: EUR

**29504** u Brida de acoplamiento para anchura B=360, referencia 29504 de IDE - de IDE Electric
Precio: 20.21
MATERIALES: Policarbonato gris. Para el acoplamiento de cajas entre sí. Con junta de estanqueidad y la tornillería necesaria para su fijación. Código EAN: 8431044124599
