# Pack patas de nivelación 270kg, referencia 48300 de IDE (4 patas) - de IDE Electric

- Propiedad del archivo: CONSTRUNARIO
- Formato: FIEBDC-3/2012
- Programa: Construnario Versión 3.51
- Fecha de los precios: 25/10/2024
- Divisa: EUR

**48300** u Pack patas de nivelación 270kg, referencia 48300 de IDE (4 patas) - de IDE Electric
Precio: 21.06
Carga máxima 270 Kg por pata. Altura: Pata= 25 mm. Perno roscado= M12x26 mm. Suministro: Pack de 4 patas. Materiales: Cuerpo ABS negro. Perno roscado: acero cromado de zinc claro. Código EAN: 8431044483009
