# Llave zamak doble paletón 5mm, referencia 48460 de IDE. 5u. - de IDE Electric

- Propiedad del archivo: CONSTRUNARIO
- Formato: FIEBDC-3/2012
- Programa: Construnario Versión 3.51
- Fecha de los precios: 25/10/2024
- Divisa: EUR

**48460** u Llave zamak doble paletón 5mm, referencia 48460 de IDE. 5u. - de IDE Electric
Precio: 11.27
Para series: ARGENTA - ARGENTA PLUS - ATLANTIC - ATLANTIC PLUS - GLASS. Código EAN: 8431044484600 Código eCl@ss 6.0: EC000175
