# Soporte embarrado 3/10 TN 160 6200 A, referencia 48630 de IDE - de IDE Electric

- Propiedad del archivo: CONSTRUNARIO
- Formato: FIEBDC-3/2012
- Programa: Construnario Versión 3.51
- Fecha de los precios: 25/10/2024
- Divisa: EUR

**48630** u Soporte embarrado 3/10 TN 160 6200 A, referencia 48630 de IDE - de IDE Electric
Precio: 689.33
1-3 barras por fase, ancho de barra 160 mm, espesor 10 mm, esquinas redondeadas. Tornillos de acero inoxidable 5xM10 Tres fases + neutro. Código EAN: 8431044414607 Código ETIM 8.0: EC001166
