# Capuchón aislado M6, referencia 48670 de IDE - de IDE Electric

- Propiedad del archivo: CONSTRUNARIO
- Formato: FIEBDC-3/2012
- Programa: Construnario Versión 3.51
- Fecha de los precios: 25/10/2024
- Divisa: EUR

**48670** u Capuchón aislado M6, referencia 48670 de IDE - de IDE Electric
Precio: 41.60
Destinadas a ser instaladas en pantallas de protección: DHM M4-M5-M6 / DH M5-M6. Temperatura de trabajo hasta 80ºC. Materiales: Partes aislantes en poliestireno. Código EAN: 8431044486703
