# Armario mural termoplástico ABS, referencia ABS403022 de IDE. 400x300x220 Puerta opaca con placa - de IDE Electric

- Propiedad del archivo: CONSTRUNARIO
- Formato: FIEBDC-3/2012
- Programa: Construnario Versión 3.51
- Fecha de los precios: 25/10/2024
- Divisa: EUR

**ABS403022** u Armario mural termoplástico ABS, referencia ABS403022 de IDE. 400x300x220 Puerta opaca con placa - de IDE Electric
Precio: 87.70
Grado de protección: IP54 - IP65 (ABS302013, ABS322515) Resistencia al impacto: IK08 Resistencia al hilo incandescente: 650 ºC Rango de temperatura estabilidad dimensional: -35 ºC / +65 ºC Doble aislamiento Clase II Código EAN: 8431044370200 Código ETIM 8.0: EC000261
