# Caja de distribución IP40, empotrar pared sólida, referencia GME14PO de IDE. 1x14 módulos puerta metálica - de IDE Electric

- Propiedad del archivo: CONSTRUNARIO
- Formato: FIEBDC-3/2012
- Programa: Construnario Versión 3.51
- Fecha de los precios: 25/10/2024
- Divisa: EUR

**GME14PO** u Caja de distribución IP40, empotrar pared sólida, referencia GME14PO de IDE. 1x14 módulos puerta metálica - de IDE Electric
Precio: 58.03
1x14 Raíl DIN Código ETIM 8.0: EC000214
