# Armario mural, referencia GN5010025/PD de la serie Argenta de IDE. GN 500x1000x250 PO-IP66. Placa ciega incorporada - de IDE Electric

- Propiedad del archivo: CONSTRUNARIO
- Formato: FIEBDC-3/2012
- Programa: Construnario Versión 3.51
- Fecha de los precios: 25/10/2024
- Divisa: EUR

**GN5010025PD** u Armario mural, referencia GN5010025/PD de la serie Argenta de IDE. GN 500x1000x250 PO-IP66. Placa ciega incorporada - de IDE Electric
Precio: 617.21
ARMARIO 500X1000X250 PTA.DOBLE Referencia: GN5010025/PD Destinados a alojar en su interior la aparamenta y equipamiento eléctrico necesario para la alimentación, distribución y conversión de la energía eléctrica. Fabricados con materiales de la más alta calidad, disponen de todos los certificados para los mercados nacionales e internacionales. Código EAN: 8431044319216 Código ETIM 6.0: EC000261
