# Kit placa antisísmica 2000x600 de IDE - de IDE Electric

- Propiedad del archivo: CONSTRUNARIO
- Formato: FIEBDC-3/2012
- Programa: Construnario Versión 3.51
- Fecha de los precios: 25/10/2024
- Divisa: EUR

**KRSPL20060** u Kit placa antisísmica 2000x600 de IDE - de IDE Electric
Precio: 261.69
MATERIALES: Chapa de acero galvanizado 3 mm. Perfiles de refuerzo atornillados a los extremos de las placas para evitar deformaciones. Código EAN: 8431044192017 Código ETIM 6.0: EC002518
