# Caja de mecanismo paredes huecas 1 corona D70 con tornillos (100ud), referencia D70/4K de IDE - de IDE Electric

- Propiedad del archivo: CONSTRUNARIO
- Formato: FIEBDC-3/2012
- Programa: Construnario Versión 3.51
- Fecha de los precios: 25/10/2024
- Divisa: EUR

**IDE_D70_4K** Caja de mecanismo paredes huecas 1 corona D70 con tornillos (100ud), referencia D70/4K de IDE - de IDE Electric
Caja de mecanismo paredes huecas 1 corona D70 con tornillos (100ud), referencia D70/4K de IDE Grado de protección: - Resistencia al impacto: - Resistencia al hilo incandescente: 850 ºC Presión de bola: - Rango de temperatura ambiente: -5 ºC / +40 ºC Tensión máxima de empleo: 400 V Intensidad máxima admisible: - Doble aislamiento: - MATERIALES LIBRES DE HALÓGENOS. Los tornillos para montaje en paredes huecas se suministran montados. Con tabique separador. Con entradas elásticas de doble inyección. PVC auto extinguible (libre Pb). Código EAN: 8431044159041 Código ETIM 8.0: EC002601
