# Válvula de escuadra doble 1/2" - 1/2" de Genebre. Metal cepillado - De Genebre

- Propiedad del archivo: CONSTRUNARIO
- Formato: FIEBDC-3/2012
- Programa: Construnario Versión 3.51
- Fecha de los precios: 27/11/2024
- Divisa: EUR

**GEN_31130552** u Válvula de escuadra doble 1/2" - 1/2" de Genebre. Metal cepillado - De Genebre
Precio: 29.27
Válvula de escuadra doble 1/2" - 1/2" de Genebre. Metal cepillado 1) Cuerpo realizado en latón según UNE-EN 1982. 2) Volante realizado en Zamak. 3) Acabado Brushed Metal. 4) Montura cerámica M18x1,5mm. 5) Temperatura máxima: 80 °C. 6) Temp. máx. recomendada: 65 °C. 7) Presión máxima: 10 bar. 8) Presión mínima: 0,5 bar. 9) Presión recomendada: 1 - 3 bar Válvula de escuadra doble acabado Brushed Metal, para instalar en pared. Cuerpo y cobertor fabricados en latón CW617N. Dotado de conexiones estándar G ½”. Genebre te ofrece una larga lista de accesorios y complementos funcionales y decorativos ideales para combinar con nuestros modelos de grifería y dar un toque personal a cada baño. Código EAN: 8434055056637
