# Set columna fija con kit serie Oslo de Genebre - De Genebre

- Propiedad del archivo: CONSTRUNARIO
- Formato: FIEBDC-3/2012
- Programa: Construnario Versión 3.51
- Fecha de los precios: 27/11/2024
- Divisa: EUR

**GEN_174445** u Set columna fija con kit serie Oslo de Genebre - De Genebre
Precio: 237.18
Set columna fija con kit serie Oslo de Genebre 1) Fabricada en latón según UNE-EN 1982. 2) Cromado según EN 248. 3) Soporte deslizante y orientable. 4) Inversor cerámico. 5) Suministrada con flexo de ducha de acero inoxidable cromado de 1,5 m, flexo de conexión de acero inoxidable cromado de 0,6 m, rociador orientable con jet anticalcáreo y mango de ducha con 3 funciones anticalcáreas. 6) Temperatura máxima: 80 °C. 7) Temp. máx. recomendada: 65 °C. 8) Presión máxima: 10 bar. 9) Presión mínima: 0,5 bar. 10) Presión recomendada: 1 – 3 bar. Set de columna para ducha, con rociador orientable, mango de ducha con 3 funciones, soporte de ducha deslizante y orientable y flexo de ducha de 1.5 metros en acero inoxidable cromado con caída vertical y un flexo de 0.6 metros para conexión al grifo. Esta referencia se sirve en un Palet Box con 4 unidades. Código EAN: 8434055304394
