# Válvula esfera paso total 2 piezas rosca NPT, serie 2015N de Genebre. 1/2'' - De Genebre

- Propiedad del archivo: CONSTRUNARIO
- Formato: FIEBDC-3/2012
- Programa: Construnario Versión 3.51
- Fecha de los precios: 27/11/2024
- Divisa: EUR

**GEN_2015N04** u Válvula esfera paso total 2 piezas rosca NPT, serie 2015N de Genebre. 1/2'' - De Genebre
Precio: 25.86
Válvula esfera paso total 2 piezas rosca NPT, serie 2015N de Genebre. 1/2'' 1. Válvula esfera paso total 2 piezas. 2. Extremos roscados según ASME B1.20.1 NPT. 3. Construcción en acero inox. 1.4408 (CF8M). 4. Asientos PTFE + 15 % Fibra de Vidrio. (otro material consultar) 5. Tórica en el eje de FPM (Viton). 6. Juntas del eje PTFE + 15 % Grafito. 7. Sistema de bloqueo. 8. Montaje actuador directo s/ ISO 5211. 9. Eje inexpulsable. 10. Presión de trabajo máxima 63 bar. 11. Temperatura de trabajo –25 ºC + 180 ºC. Const.: AISI 316 - juntas y asientos PTFE+FV extremos: rosca NPT. Tórica eje: vitón. PN-63. Temp. -25ºC +180ºC. Mando manual por palanca. Montaje directo s/ISO 5211con sistema de bloqueo. Código EAN: 8428381288978
