# Purgador de boya cerrada para vapor serie 2286A de Genebre. 3/4'' DP 10 - De Genebre

- Propiedad del archivo: CONSTRUNARIO
- Formato: FIEBDC-3/2012
- Programa: Construnario Versión 3.51
- Fecha de los precios: 27/11/2024
- Divisa: EUR

**GEN_2286A05100** u Purgador de boya cerrada para vapor serie 2286A de Genebre. 3/4'' DP 10 - De Genebre
Precio: 321.37
Purgador de boya cerrada para vapor serie 2286A de Genebre. 3/4'' DP 10 1. Trampa de vapor en acero al carbono1.0619 (WCB). 2. Partes internas en acero inoxidable. 3. Eliminador termostático de aire interno. 4. Alta durabilidad y fácil mantenimiento. 5. Aplicación: Drenaje de Líneas de Vapor 6. Extremos bridados según ANSI B 16.5 Clase 150. Extremos bridados según ASME B-16.5 S-150. Construcción: Acero al Carbono 1.0619 (WCB). Partes internas en acero inoxidable. Eliminador termostático de aire interno. Instalación horizontal. Máxima presión de trabajo PN19. Presión diferencial máxima: 4,5 bar (045) o 10 bar (100). Temperatura máxima de trabajo 250ºC.
