# Panel de lana mineral, URSA TERRA R P8741 de URSA. 100x1200x5400 mm. 2.7 m²·K/W. No hidrófilo, recubierto por la cara exterior con un tejido Zero de alta resistencia. En rollo

- Propiedad del archivo: CONSTRUNARIO
- Formato: FIEBDC-3/2012
- Programa: Construnario Versión 3.51
- Fecha de los precios: 29/11/2024
- Divisa: EUR

**2141161_URS** m2 Panel de lana mineral, URSA TERRA R P8741 de URSA. 100x1200x5400 mm. 2.7 m²·K/W. No hidrófilo, recubierto por la cara exterior con un tejido Zero de alta resistencia. En rollo.
Precio: 21.66
Panel de lana mineral, URSA TERRA R P8741 de URSA. 100x1200x5400 mm. 2.7 m²·K/W. No hidrófilo, recubierto por la cara exterior con un tejido Zero de alta resistencia. En rollo. Lana mineral de vidrio. Dimensiones: 100x1200x5400 mm. Conductividad térmica = 0.037 W/(m·K) . Calor específico = 800 J/(Kg·K). Densidad = 15 kg/m³. Resistencia térmica = 2.7 (m²·K/W). Absorción de agua a corto plazo = 1 kg / m2. Resistencia al fuego : Euroclase A2 s1 d0. Tolerancia espesor (mm) : T3. Conforme a la norma UNE EN 13.162. Suministrado en rollo. Aplicaciones: Sobre falso techo. Código EAN: 8435062271839
