# Aislamiento exterior de conductos 15000x1200x55mm - M2021

- Propiedad del archivo: CONSTRUNARIO
- Formato: FIEBDC-3/2012
- Programa: Construnario Versión 3.51
- Fecha de los precios: 29/11/2024
- Divisa: EUR
- Código: ursa-iberica (07/01/2025)

**P2075073-URS** m2 Aislamiento exterior de conductos 15000x1200x55mm - M2021
m2 aislamiento de lana de vidrio revestida de aluminio kraft de clase MW-040 UNE-EN 13162 de espesor 50 mm, resistencia térmica 1,30 m2K/w ref. 2075073 de la serie Ursa Air M2021 manta aluminio, colocado con cinta de aluminio.

| Código | Ud | Descripción | Rendimiento | Precio | Importe |
|---|---|---|---|---|---|
| 2141026-URS | m2 | M2021 - Manta de aluminio, referencia 2141026 de Ursa. Espesor 55mm, ancho 1, 20m, largo 15m (material) | 1.020 | 5.37 | 5.48 |
| O01OA030 | h | Oficial primera (mano de obra) | 0.060 | 19.64 | 1.18 |
| O01OA070 | h | Peón ordinario (mano de obra) | 0.030 | 16.7 | 0.50 |
|  |  | Costes directos |  |  | 7.16 |

## Recursos

**2141026-URS** m2 M2021 - Manta de aluminio, referencia 2141026 de Ursa. Espesor 55mm, ancho 1, 20m, largo 15m
Manta aluminio URSA AIR M2021 espesor 50mm 1,20x16,50m de Resistencia Térmica 1,25m2·K/W Código EAN: 8435062271174
