# Aislamiento bajo cubierta inclinada de tejas amorteradas, URSA XPS de URSA. Poliestireno extruido URSA XPS N-III PR L, 80x600x1250 mm

- Propiedad del archivo: CONSTRUNARIO
- Formato: FIEBDC-3/2012
- Programa: Construnario Versión 3.51
- Fecha de los precios: 29/11/2024
- Divisa: EUR
- Código: ursa-iberica (07/01/2025)

**P2108591-URS** m2 Aislamiento bajo cubierta inclinada de tejas amorteradas, URSA XPS de URSA. Poliestireno extruido URSA XPS N-III PR L, 80x600x1250 mm.
Cubierta inclinada con una pendiente media del 30%. formación de pendientes: forjado inclinado de hormigón, con una capa de regularización de mortero de cemento, industrial, M-5, de 2 cm de espesor y acabado fratasado; aaislamiento térmico formado por poliestireno extruido Ursa XPS N-III PR L de URSA. 80x600x1250 mm. De superficie acanalada y canto a media madera; cobertura: tejas cerámicas curvas, acabado con engobe color rojo, 40,8x15x11,6 cm, recibidas con mortero de cemento, industrial, M-2,5. Incluso, resolución de puntos singulares y piezas especiales de la cobertura. El precio no incluye el forjado de hormigón.

| Código | Ud | Descripción | Rendimiento | Precio | Importe |
|---|---|---|---|---|---|
| MTCH2O | m3 | Agua. (material) | 0.027 | 1.5 | 0.04 |
| MTCMIACGM5 | t | Mortero industrial para albañilería, de cemento, color gris, categoría M-5 (resistencia a compresión 5 N/mm²), suministrado en sacos, según UNE-EN 998-2. (material) | 0.038 | 40.2 | 1.53 |
| 2144701_URS | m2 | Panel de poliestireno extruido, URSA XPS N-III PR L de URSA. 80x600x1250 mm. De superficie acanalada y canto a media madera. En panel. (material; 11/12/2024) | 1.100 | 13.31 | 14.64 |
| MTCMIACGM25 | t | Mortero industrial para albañilería, de cemento, color gris, categoría M-2,5 (resistencia a compresión 2,5 N/mm²), suministrado en sacos, según UNE-EN 998-2. (material) | 0.013 | 39.08 | 0.51 |
| MTCTCCR40815116 | u | Teja cerámica curva, acabado con engobe color rojo, 40,8x15x11,6 cm, según UNE-EN 1304. (material) | 36.000 | 0.74 | 26.64 |
| MTCCCR44285105TC | u | Caballete cerámico, acabado con engobe color rojo, 44x28,5x10,5 cm, para tejas curvas, según UNE-EN 1304. (material) | 0.320 | 9.37 | 3.00 |
| MTCTCVR4081563TC | u | Teja cerámica de ventilación, acabado con engobe color rojo, 40,8x15x6,3 cm, para tejas curvas, según UNE-EN 1304. (material) | 0.100 | 38.17 | 3.82 |
| MTCPM | kg | Pigmento para mortero. (material) | 0.030 | 6 | 0.18 |
| MOC001 | h | Oficial 1ª construcción (mano de obra) | 0.940 | 19.93 | 18.73 |
| MOC003 | h | Peón ordinario construcción (mano de obra) | 1.240 | 18.69 | 23.18 |
|  |  | Costes directos |  |  | 92.27 |

## Recursos

**2144701_URS** m2 Panel de poliestireno extruido
Panel de poliestireno extruido, URSA XPS N-III PR L de URSA. 80x600x1250 mm. De superficie acanalada y canto a media madera. En panel. Poliestireno extruido. Dimensiones: 80x600x1250 mm. Conductividad térmica = 0.035 W/(m·K) . Calor específico = 1450 J/(Kg·K). Densidad = 30 kg/m³. Resistencia a compresión (EN 826) = 300 kPa. Resistencia al fuego : Euroclase E. Tolerancia espesor (mm) : T1. Estabilidad dimensional (70ºC y 90%) (EN 1604) =5%. Deformación bajo carga y temperatura (EN 1605) =5%. Absorción inmersión total (EN 12087) =0,7%. Fluencia compresión (2% 50 años) (EN 1606) 125 kPa. Conforme a la norma UNE EN 13.164. Suministrado en panel.Aplicaciones: Cubierta inclinada. Código EAN: 8435062202161
