# Batería estática con filtro OPTIM FRE10-950-440, referencia R64C40. de Circutor

- Propiedad del archivo: CONSTRUNARIO
- Formato: FIEBDC-3/2012
- Programa: Construnario Versión 3.51
- Fecha de los precios: 07/01/2025
- Divisa: EUR

**R64C40** u Batería estática con filtro OPTIM FRE10-950-440, referencia R64C40. de Circutor
Precio: 33221.72
Las baterías con filtros de rechazo FRE son equipos diseñados para la compensación de energía reactiva en redes donde los niveles de cargas son fluctuantes y el contenido de armónicos es elevado y existe un riesgo de resonancia. Las variaciones de potencia son relativamente rápidas (del orden de milisegundos) con lo cual la maniobra se realiza mediante tiristores, los cuales están conectados a una placa de control de tensión, de tal manera que la conexión y desconexión del condensador se realiza con diferencia cero de tensión. Con este sistema se evitan transitorios en la conexión y desconexión de los pasos, pudiendo tener una respuesta inmediata a las fluctuaciones de carga. Código EAN: 8433059228347
