# Calefactor eléctrico de alta temperatura de 2 a 3,2 kW trifásico, referencia KILL MANN M+T de Met Mann

- Propiedad del archivo: CONSTRUNARIO
- Formato: FIEBDC-3/2012
- Programa: Construnario Versión 3.51
- Fecha de los precios: 18/12/2024
- Divisa: EUR

**KILLMANNT** u Calefactor eléctrico de alta temperatura de 2 a 3,2 kW trifásico, referencia KILL MANN M+T de Met Mann
Calefactor eléctrico de alta temperatura de 2 a 3,2 kW trifásico, referencia KILL MANN M+T de Met Mann Potencia calorífica (Mín/Máx): 1.600 / 8.000 W Tensión: Monofásica 230V / Trifásica 400V Potencia eléctrica ventilador: 63W Temperatura de ambiente máxima de trabajo: 55ºC Dimensiones (Ancho/Fondo/Alto): 474 / 807 / 784 mm Diámetro salida aire: 100 mm Peso: 35 kg Caudal Salto térmico 440 m3/h 90 ºC 390 m3/h 103 ºC 345 m3/h 118 ºC 325 m3/h 127 ºC 305 m3/h 139 ºC 280 m3/h 155 ºC 255 m3/h 166 ºC 235 m3/h 192 ºC 215 m3/h 212 ºC El calefactor eléctrico de alta temperatura KILL MANN-T desarrolla una potencia calorífica de 1.600W a 7.600 W. El equipo es totalmente portátil y puede funcionar con tensión monofásica o trifásica. El control electrónico, incorpora un algoritmo PID que gestiona las 12 potencias asignadas al equipo obteniendo un importante ahorro energético al adaptarse a la potencia requerida según la temperatura solicitada y detectada por hasta 4 sondas. El control además, puede gestionar la velocidad del ventilador, retardo en la desconexión una vez alcanzada la temperatura de consigna, programación horaria y un menú oculto totalmente parametrizable para adaptar el equipo a las necesidades de calefacción, proceso de secado o simplemente ventilación. Los campos de aplicación son muy diversos en los que podemos destacar: Procesos de secado a baja y alta temperatura, deshidratación de alimentos, secado de tapicerías, secado en obras, eliminación de plagas, etc.
