# Caja distribución IP40 empotrar, referencia DFF72PO/RR de IDE. Pared sólida 4x18 (72) módulos. Regleta N&T - de IDE Electric

- Propiedad del archivo: CONSTRUNARIO
- Formato: FIEBDC-3/2012
- Programa: Construnario Versión 3.51
- Fecha de los precios: 19/12/2024
- Divisa: EUR

**DFF72PO_RR** u Caja distribución IP40 empotrar, referencia DFF72PO/RR de IDE. Pared sólida 4x18 (72) módulos. Regleta N&T - de IDE Electric
Precio: 104.52
MATERIALES PLÁSTICOS LIBRES DE HALÓGENOS Marco y puerta en ABS blanco RAL 9003. Base en PS. Resistencia al hilo incandescente en base de 650 ºC. /RR: Con barras de neutro y tierra incluidas. IP40 - Empotrar paredes convencionales. Código EAN: 8431044385761 Código ETIM 8.0: EC000214
