# Zócalo de acero inoxidable, referencia INXZCLA104020 de IDE. Medidas: 100X400X200 - de IDE Electric

- Propiedad del archivo: CONSTRUNARIO
- Formato: FIEBDC-3/2012
- Programa: Construnario Versión 3.51
- Fecha de los precios: 19/12/2024
- Divisa: EUR

**INXZCLA104020** u Zócalo de acero inoxidable, referencia INXZCLA104020 de IDE. Medidas: 100X400X200 - de IDE Electric
Precio: 322.41
MATERIALES: Acero inoxidable AISI 304L. Acabado satinado Scotch 320. Zócalo suministrado completo con tapas frontales y laterales. Código EAN: 8431044197777 Código eCl@ss 6.0: EC000721
