# Chasis modular para armario POL604023 M.54, referencia PCH6040 de IDE - de IDE Electric

- Propiedad del archivo: CONSTRUNARIO
- Formato: FIEBDC-3/2012
- Programa: Construnario Versión 3.51
- Fecha de los precios: 19/12/2024
- Divisa: EUR

**PCH6040** u Chasis modular para armario POL604023 M.54, referencia PCH6040 de IDE - de IDE Electric
Precio: 205.08
MATERIALES: Bastidor y tapas chasis en poliéster reforzado RAL7035. Incorpora bastidor, tapas ciegas y perfiles DIN. PARA ARMARIOS TIPO: Poliéster IP66. Código EAN: 8431044292472 Código eCl@ss 6.0: EC002625
