# Reactancia lámpara fluorescente T8 Conexión tornillo AC1 3/23-SC 30W 230V

- Propiedad del archivo: CONSTRUNARIO
- Formato: FIEBDC-3/2012
- Programa: Construnario Versión 1.9
- Fecha de los precios: 28/04/2014
- Divisa: EUR

**1112630-ELT** u Reactancia lámpara fluorescente T8 Conexión tornillo AC1 3/23-SC 30W 230V
Reactancias de arranque por cebador y bajo factor de potencia, para lámparas fluorescentes compactas T8 Conexión tornillo AC1 3/23-SC 30W 230V De uso interior, para incorporar a luminarias. Impregnadas al vacío en resina de poliéster. Reactancias de eficiencia energética EEI=B2 según Directiva de Eficiencia Energética en fluorescencia. Conforme Œ. Certificadas. Iguales dimensiones para tensiones 220 ó 240Vy frecuencias de 50 ó 60Hz.
