# CASALS Doble aspiración, motor cerrado IP55 15/15 T6 2, 2kW 900 rpm

- Propiedad del archivo: CONSTRUNARIO
- Formato: FIEBDC-3/2012
- Programa: Construnario Versión 3.51
- Fecha de los precios: 10/03/2014
- Divisa: EUR

**CAS252370106** u CASALS Doble aspiración, motor cerrado IP55 15/15 T6 2, 2kW 900 rpm
CARACTERÍSTICAS CONSTRUCTIVAS • Envolvente en chapa galvanizada. • Turbina de poliamida reforzada con fibra de vidrio para tamaños 7/7, 9/9, 10/10 y 12/12. Resto de modelos en chapa galvanizada. • Turbina multipala de álabes curvados hacia delante de doble oído, excepto en el 25/13 en que la turbina es de simple oído. • El ventilador se suministra con los pies soporte incluidos en el precio, excepto en el caso del modelo CUBIC en que la misma carcasa del ventilador funciona como soporte y refuerzo del conjunto. •El modelo BD CUBIC tiene un soporte ventilador reforzado con laterales cuadrados que dan una gran rigidez y solidez a todo el ventilador. • Sistema exclusivo Casals de fijación del motor al ventilador y a la turbina mediante brazos flectores que unidos a silent blocks evitan cualquier tipo de vibración. Brazos en cumplimiento con la directiva ROHS 2002/95/EC (Restricción de sustancias peligrosas en equipos eléctricos y electrónicos). • Motores cerrados de diseño exclusivo Casals: carcasa de aluminio extruido, conjunto de conexiones protegido dentro de la caja de bornes, integrada en el motor, con grado de protección IP-65. Motor con protección IP-55 y aislamiento clase F. Voltajes estándar 230V 50Hz para motores monofásicos y 230/400V 50Hz para motores trifásicos. • Motores regulables por tensión excepto los modelos trifásicos que se deben regular mediante convertidor de frecuencia. APLICACIONES Diseñados para ser integrados en equipos: • Cajas de ventilación y unidades de tratamiento de aire. • Aerotermos centrífugos. • Campanas de cocina industriales y profesionales. • Temperatura máxima de trabajo en continuo: 50ºC. BAJO DEMANDA • Ventiladores para trabajar a 60Hz. • Posibilidad de montaje del ventilador en diferentes posiciones y con diferente potencias.
