# CASALS AAVP/N 562 T2 3kW 2870 rpm, Q máx. 1225 m3/h, Ventiladores centrífugos de alta presión

- Propiedad del archivo: CONSTRUNARIO
- Formato: FIEBDC-3/2012
- Programa: Construnario Versión 3.51
- Fecha de los precios: 10/03/2014
- Divisa: EUR

**CAS502605629** u CASALS AAVP/N 562 T2 3kW 2870 rpm, Q máx. 1225 m3/h, Ventiladores centrífugos de alta presión.
CARACTERÍSTICAS CONSTRUCTIVAS • Carcasa fabricada en chapa de acero laminado. • Carcasa totalmente soldada. • Turbina de álabes curvados hacia atrás (a reacción) de simple aspiración y alto rendimiento, fabricada en chapa de acero laminado y recubierta contra la corrosión en polvo de resina epoxy. • Protegidos contra la corrosión mediante recubrimiento en polvo de resina epoxy. • Motor asíncrono normalizado de jaula de ardilla con protección IP-55 y aislamiento clase F. Voltajes estándar 230V 50Hz para motores monofásicos, 230/400V 50Hz para motores trifásicos hasta 4kW y 400/690V 50Hz para potencias superiores. APLICACIONES Diseñados para instalación en conducto, son indicados para: • Procesos industriales, extracción o inyección localizada. • Refrigeración de máquinas, enfriamiento de piezas. • Transporte de aire limpio o ligeramente polvoriento. • Aspiración después de filtros, separadores y ciclones. • Transporte neumático. • Temperatura máxima de trabajo en continuo: aire transportado: 130ºC; ambiente: 60ºC. BAJO DEMANDA •Ventiladores para trabajar a 60Hz y voltajes especiales. •Motor 2 velocidades. •Ventiladores antichispas con motor certificado Atex. Otras clasificaciones Atex: consultar.. •Ventilador para aire hasta 250ºC. •Ventiladores fabricados en chapa galvanizada en caliente o acero inoxidable. •Motores adaptados específicamente para regulación por frecuencia (recomendable para motores a partir del tamaño IEC280).
