# CASALS AAVG/N 901 T2 55kW 2965 rpm, Q máx. 7920 m3/h, Ventiladores centrífugos de alta presión

- Propiedad del archivo: CONSTRUNARIO
- Formato: FIEBDC-3/2012
- Programa: Construnario Versión 3.51
- Fecha de los precios: 10/03/2014
- Divisa: EUR

**CAS502709037** u CASALS AAVG/N 901 T2 55kW 2965 rpm, Q máx. 7920 m3/h, Ventiladores centrífugos de alta presión.
CARACTERÍSTICAS CONSTRUCTIVAS •Carcasa fabricada en chapa de acero laminado. •Carcasa totalmente soldada. •Turbina de álabes curvados hacia atrás (a reacción) de simple aspiración y alto rendimiento, fabricada en chapa de acero laminado y recubierta contra la corrosión en polvo de resina epoxy. •Protegidos contra la corrosión mediante recubrimiento en polvo de resina epoxy. •Motor asíncrono normalizado de jaula de ardilla con protección IP-55 y aislamiento clase F. Voltajes estándar 230V 50Hz para motores monofásicos, 230/400V 50Hz para motores trifásicos hasta 4kW y 400/690V 50Hz para potencias superiores. APLICACIONES Diseñados para instalación en conducto, son indicados para: • Procesos industriales, extracción o inyección localizada. • Refrigeración de máquinas, enfriamiento de piezas. • Transporte de aire limpio o ligeramente polvoriento. • Aspiración después de filtros, separadores y ciclones. • Transporte neumático. • Temperatura máxima de trabajo en continuo: aire transportado: 130ºC; ambiente: 60ºC. BAJO DEMANDA •Ventiladores para trabajar a 60Hz y voltajes especiales. •Motor 2 velocidades. •Ventiladores antichispas con motor certificado Atex. Otras clasificaciones Atex: consultar.. •Ventilador para aire hasta 250ºC. •Ventiladores fabricados en chapa galvanizada en caliente o acero inoxidable. •Motores adaptados específicamente para regulación por frecuencia (recomendable para motores a partir del tamaño IEC280).
