# CASALS Rejilla de aspiración para ventiladores centrífugos RA 10/4

- Propiedad del archivo: CONSTRUNARIO
- Formato: FIEBDC-3/2012
- Programa: Construnario Versión 3.51
- Fecha de los precios: 10/03/2014
- Divisa: EUR

**CAS253051901** u CASALS Rejilla de aspiración para ventiladores centrífugos RA 10/4
Rejilla de protección para instalarla en la embocadura de aspiración contra la entrada de objetos y el contacto con la turbina. Modelo RA 19-39 en acero galvanizado; RA 10/4-71/22 en acero con recubrimiento en polvo de resina epoxy. Modelo RAI en acero inoxidable AISI 304.
