# Reactancia para lámp.de vapor de sodio alta presión Interior VSI 40/23-ARCE-100 400W 230V

- Propiedad del archivo: CONSTRUNARIO
- Formato: FIEBDC-3/2012
- Programa: Construnario Versión 1.9
- Fecha de los precios: 28/04/2014
- Divisa: EUR

**6212790-ELT** u Reactancia para lámp.de vapor de sodio alta presión Interior VSI 40/23-ARCE-100 400W 230V
Reactancias para lámparas de vapor de sodio, montaje compacto para incorporar a luminarias. Uso interior, alto factor de potencia VSI 40/23-ARCE-100 400W 230V con arrancador. Disponibles bajo pedido con protección térmica en la reactancia. Se pueden habilitar para tensiones de 220 ó 240V y frecuencias de 50 ó 60Hz. Conforme Œ Certificadas.
