# Windbox DAM S 1000 A, caudal nominal 1300 m3/h, altura recomendada 2, 5 m - Airtècnics -

- Propiedad del archivo: CONSTRUNARIO
- Formato: FIEBDC-3/2012
- Programa: Construnario Versión 3.40
- Fecha de los precios: 20/06/2014
- Divisa: EUR

**C1602AIR-105101** u Windbox DAM S 1000 A, caudal nominal 1300 m3/h, altura recomendada 2, 5 m - Airtècnics -
-Bastidor autoportante de acero electrozincado acabado con pintura epoxi-poliéster de color blanco RAL 9016 como estándar. Otros colores o acero inoxidable disponible bajo demanda. - La aspiración se realiza por detrás del panel frontal. No necesita mantenimento. - Panel frontal personalizable con posibilidad de incorporar logotipos, señalización, grafismos, imágenes, etc. - Ventiladores centrífugos de doble aspiración con motores de rotor externo, protegidos por termocontacto con selección de 5 velocidades. Nivel sonoro muy bajo. - Son sin calefacción, sólo aire. - Difusor lineal con lamas de aluminio anodizado tipo airfoil con ángulo de descarga regulable en ambas direcciones. - Caja de control y mando a distancia IR incluidos. Cable telefónico de 7 m con conectores RJ45 (Plug & Play). Opcional: Interface para conectar a BMS, PLC… Acabados especiales: Pintura según carta RAL o metalizada. Mueble inoxidable AISI 304.
