# CASALS AAZVP 400 (sist 1) 1, 5kW 4000 rpm, Q máx. 780 m3/h, Ventiladores centrífugos media y alta presión

- Propiedad del archivo: CONSTRUNARIO
- Formato: FIEBDC-3/2012
- Programa: Construnario Versión 3.51
- Fecha de los precios: 11/02/2014
- Divisa: EUR

**CASAAZVP_S101** u CASALS AAZVP 400 (sist 1) 1, 5kW 4000 rpm, Q máx. 780 m3/h, Ventiladores centrífugos media y alta presión.
CARACTERÍSTICAS CONSTRUCTIVAS • Carcasa fabricada en chapa de acero laminado totalmente soldada y protegida contra la corrosión mediante recubrimiento en polvo de resina epoxy. • Turbina de álabes curvados hacia atrás (a reacción) de simple aspiración y alto rendimiento, fabricada en chapa de acero laminado y recubierta contra la corrosión en polvo de resina epoxy. La serie AAZZA P/R lleva turbina de pala recta en chapa de acero protegida con epoxy. • El ventilador se suministra en ejecución estándar a eje libre, es decir, sin motor, poleas ni correas. APLICACIONES Diseñados para instalación en conducto, son indicados para: • Procesos industriales, extracción o inyección localizada. • Refrigeración de máquinas, enfriamiento de piezas. • Transporte neumático. • Transporte de aire limpio (AAZVA, AAZVC) o ligeramente polvoriento (AAZVP, AAZVG, AAZVM). • Transporte de materia sólida y fibra textil (AZZA P/R). BAJO DEMANDA • Ventiladores completos que incluyen: motor, poleas, correas, protector de correas y de eje. Montados sobre bancada general. • Ventiladores antichispas con motor certificado Atex. Otras clasificaciones Atex: consultar.. • Ventilador para aire hasta 250ºC, 300ºC o 450ºC. • Ventiladores fabricados en chapa galvanizada en caliente o acero inoxidable. NOTA Los ventiladores son a eje libre. Para obtener el precio del conjunto montado (con motor y transmisión sistema 9 o 12) deberá sumar 3 componentes: el ventilador, el motor y el conjunto transmisión del tamaño correspondiente. Ver precios en apartado accesorios.
