# Equipos regulables de alimentación DLC 125/500-AA

- Propiedad del archivo: CONSTRUNARIO
- Formato: FIEBDC-3/2012
- Programa: Construnario Versión 1.9
- Fecha de los precios: 29/04/2014
- Divisa: EUR

**9918253-ELT** u Equipos regulables de alimentación DLC 125/500-AA
- Equipos de alimentación de corriente constante para la conexión de módulos LED. - Equipos clase II con protección térmica. Uso interior. - Equipos cubre-clemas y prensa-cables para uso como equipos independientes. - Los modelos DLC admiten regulación de corte al final de la fase y corte al principio de la fase. - Regulación de 5 a 100%. - Equipos SELV a excepción de modelos 9918252 y 9918253.
