# Reja plana rectangular articulada cierre elástico - Reja 528x528mm

- Propiedad del archivo: CONSTRUNARIO
- Formato: FIEBDC-3/2012
- Programa: Construnario Versión 3.20
- Fecha de los precios: 16/09/2016
- Divisa: EUR

**COF-5137** u Reja plana rectangular articulada cierre elástico - Reja 528x528mm
Reja plana rectangular articulada cierre elástico modelo RONE C250 Reja 528x528mm Marco 590x590mm Altura Marco 50mm de COFUNCO.
