# TS-IT Rack T1 600x1800x600 2x marco 19" - de Rittal

- Propiedad del archivo: CONSTRUNARIO
- Formato: FIEBDC-3/2012
- Programa: Construnario Versión 3.51
- Fecha de los precios: 07/03/2019
- Divisa: EUR

**LT5527181** u TS-IT Rack T1 600x1800x600 2x marco 19" - de Rittal
TS IT, puerta perforada, para climatización de salas. Montaje interior de 19" con marco de montaje de 19" para una carga de hasta 1.000 kg disponible en diferentes dimensiones. Código EAN: 4028177706422 Código eCl@ss 4.1: 27180601 Código eCl@ss 5.1: 27180201 Código eCl@ss 6.0: 27180201 Código eCl@ss 7.0: 27180207 Código eCl@ss 8.0: 27180207 Código ETIM 3.0: EC000058 Código ETIM 4.0: EC002499 Código ETIM 5.0: EC002499 Código ETIM 6.0: EC002499
