# Sistema de brazo escuadra CP-S 90º, acero inox. - de Rittal

- Propiedad del archivo: CONSTRUNARIO
- Formato: FIEBDC-3/2012
- Programa: Construnario Versión 3.51
- Fecha de los precios: 05/03/2019
- Divisa: EUR

**CPET6664300** u Sistema de brazo escuadra CP-S 90º, acero inox. - de Rittal
RITTAL Sistema de brazo escuadra CP-S 90º, acero inox. Perfil soporte CP.S, acero inox. Fijación a los elementos de unión mediante 2 tornillos Dimensiones: -Dimensiones exteriores: 48,3mm -Grosor pared: 3mm Material: Acero inoxidable Superficie: Pulimentado, grano 240 (sólo perfil soporte y adaptador acodado de pared) Grado de protección IP69K según DIN 40 050-9 (resistente a la limpieza a presión) Unidad de envase: Perfil soporte CP-S Código EAN: 4028177665927 Código eCl@ss 4.1: 27188101 Código eCl@ss 5.1: 27189247 Código eCl@ss 6.0: 27189247 Código eCl@ss 7.0: 27189261 Código eCl@ss 8.0: 27400556 Código ETIM 3.0: EC000882 Código ETIM 4.0: EC000882 Código ETIM 5.0: EC000882 Código ETIM 6.0: EC000882
