# Cerradura de embutir, 1 punto, referencia 1508 de MCM. Medida entre ejes 47mm/Picaporte y palanca/Llave de borja. Latón

- Propiedad del archivo: CONSTRUNARIO
- Formato: FIEBDC-3/2012
- Programa: Construnario Versión 3.51
- Fecha de los precios: 06/06/2024
- Divisa: EUR

**1508_L_MCM** u Cerradura de embutir, 1 punto, referencia 1508 de MCM. Medida entre ejes 47mm/Picaporte y palanca/Llave de borja. Latón
· Medida entre ejes de 58mm. · Picaporte y palanca con 1 llave de borja. · Entradas: 35 y 45mm. · Ancho de frente: 23mm. · Frente y cerradero canto recto. · Palanca deslizante proyectada 12mm a 1 vuelta. · Caja cerrada de acero galvanizado. · Picaporte reversible y accionable mediante manilla o llave. · Acabados: bicromatado / latonado / niquelado / latón.
