# Armario distribución de empotrar IP40 vacío puerta opaca 660x520x110 de IDE - de IDE Electric

- Propiedad del archivo: CONSTRUNARIO
- Formato: FIEBDC-3/2012
- Programa: Construnario Versión 3.51
- Fecha de los precios: 06/06/2024
- Divisa: EUR

**40EMP48-72PO** u Armario distribución de empotrar IP40 vacío puerta opaca 660x520x110 de IDE - de IDE Electric
Precio: 311.23
Acero laminado RAL 9003. Armarios suministrados vacíos, sin tapas ni raíl DIN. Es necesario solicitar el kit de tapas + raíl DIN correspondiente. Armarios suministrados con puerta opaca. Código EAN: 8431044280653 Código eCl@ss 6.0: EC000058
