# Armarios puerta única IP66 AISI 316L, referencia ATX303015/INX-316 de la serie Argenta de IDE. Satinado Scotch 320. Armarios suministrados con placa de montaje. Medidas: 300x200x152 - de IDE Electric

- Propiedad del archivo: CONSTRUNARIO
- Formato: FIEBDC-3/2012
- Programa: Construnario Versión 3.51
- Fecha de los precios: 06/06/2024
- Divisa: EUR

**ATX303015_INX-316** u Armarios puerta única IP66 AISI 316L, referencia ATX303015/INX-316 de la serie Argenta de IDE. Satinado Scotch 320. Armarios suministrados con placa de montaje. Medidas: 300x200x152 - de IDE Electric
Precio: 617.48
Acero Inoxidable: AISI 316L Satinado Scotch 320. Armarios suministrados con placa de montaje. Pack de 4 alzadores de placa suministrado en todas las referencias incluso en las referencias sin placa /SP. Con marcado ATEX. Código EAN: 8431044089065 Código ETIM 6.0: EC000261
