# Placa de montaje aislante de baquelita, referencia PBL66de IDE. Para caja tipo ROC66. Medidas: 490x490x4 - de IDE Electric

- Propiedad del archivo: CONSTRUNARIO
- Formato: FIEBDC-3/2012
- Programa: Construnario Versión 3.51
- Fecha de los precios: 06/06/2024
- Divisa: EUR

**PBL66** u Placa de montaje aislante de baquelita, referencia PBL66de IDE. Para caja tipo ROC66. Medidas: 490x490x4 - de IDE Electric
Precio: 98.63
MATERIALES: Baquelita aislante. Los tornillos necesarios para su montaje se suministran con la caja. Código EAN: 8431044124186 Código eCl@ss 6.0: EC000213
