# Puertas simples para armario 1650x600 opacas, referencia PO16560 de IDE - de IDE Electric

- Propiedad del archivo: CONSTRUNARIO
- Formato: FIEBDC-3/2012
- Programa: Construnario Versión 3.51
- Fecha de los precios: 06/06/2024
- Divisa: EUR

**PO16560** u Puertas simples para armario 1650x600 opacas, referencia PO16560 de IDE - de IDE Electric
Precio: 520.14
MATERIALES: Chapa de acero laminado RAL7035 de 2 mm de espesor. Puertas con apertura de 120º reversibles. Incorporan cierre de 4 puntos, inserto doble-bit con maneta escamoteable gris RAL7016. PARA ARMARIOS TIPO: FSC - ENL - BIG. Código EAN: 8431044489360 Código eCl@ss 6.0: EC000747
