# Tapa módulos fija 300x670 mm de IDE - de IDE Electric

- Propiedad del archivo: CONSTRUNARIO
- Formato: FIEBDC-3/2012
- Programa: Construnario Versión 3.51
- Fecha de los precios: 06/06/2024
- Divisa: EUR

**TMM300F** u Tapa módulos fija 300x670 mm de IDE - de IDE Electric
Precio: 31.76
MATERIALES: Acero laminado en frío color blanco RAL 9003. Fijas, atornilladas a la estructura mediante tuercas de jaula M6 y tornillos antigiro M6x10. Código EAN: 8431044001289 Código eCl@ss 6.0: EC000456
