# Armario bajo suspendido con led, referencia C011 L0 VH de la serie Collaro de Villeroy. 954 x 546 x 444 mm. Arizona Oak

- Propiedad del archivo: CONSTRUNARIO
- Formato: FIEBDC-3/2012
- Programa: Construnario Versión 3.51
- Fecha de los precios: 02/11/2022
- Divisa: EUR

**C011B0VH** u Armario bajo suspendido con led, referencia C011 L0 VH de la serie Collaro de Villeroy. 954 x 546 x 444 mm. Arizona Oak
Muebles de baño Collaro de estética refinada y provistos de un tirador de aluminio Armario bajo con espacio de almacenamiento directamente debajo del lavabo Distribución interior personalizada de los muebles de baño mediante elementos variables Los elementos se cierran sin hacer ruido mediante la tecnología SoftClosing y de autocierre Cajones con extensión total: encuentre lo que necesite a la primera
