# Cajón de aluminio prelacado de alta calidad, RV-180 de Saxun

- Propiedad del archivo: CONSTRUNARIO
- Formato: FIEBDC-3/2012
- Programa: Construnario Versión 3.51
- Fecha de los precios: 13/03/2023
- Divisa: EUR

**027406** m2 Cajón de aluminio prelacado de alta calidad, RV-180 de Saxun
Cajón de aluminio prelacado de alta calidad, RV-180 de Saxun CAJÓN CÓDIGO DESCRIPCIÓN B I J H D C A Ø ESP2 180 037336 Perfil superior cajón RV-180 4 partes GG 179,90 18,60 - - - - 187,60 175 0,71 180 037344 Perfil registro-exterior cajón RV-180 4 partes GG - - 179,90 169,00 - - 187,60 175 0,71 80 037340 Perfil inferior cajón RV-180 4 partes GG - - - - 187,60 36 187,60 175 0,71 La maquinaria más avanzada del mercado para ofrecerle un cajón de aluminio prelacado de alta calidad con pinturas esmaltadas altamente resistentes. Presenta una amplia gama cromática ofreciendo diversas posibilidades en este modelo de cajón. Confiar en los cajones de aluminio creados por Giménez Ganga es confiar en una empresa que siempre responde a las necesidades de sus clientes.
