# Lama de aluminio extrusionado, PS-48 autocierre de Saxun. Espesor nominal: 8,70 mm

- Propiedad del archivo: CONSTRUNARIO
- Formato: FIEBDC-3/2012
- Programa: Construnario Versión 3.51
- Fecha de los precios: 13/03/2023
- Divisa: EUR

**015227** m2 Lama de aluminio extrusionado, PS-48 autocierre de Saxun. Espesor nominal: 8,70 mm
Lama de aluminio extrusionado, PS-48 autocierre de Saxun. Espesor nominal: 8,70 mm Espesor nominal 8,70 mm Superficie de cobertura 47,80 mm Número de lamas por metro 20,90 ud Peso lama 8,60 kg/m2 Unidad de embalaje 60 m/l Largo de producción 5,80 - 6 m Diámetro mínimo de enrollamiento 50 mm Lama de persiana enrollable de aluminio extrusionado, que ofrece unas prestaciones similares a la PS-40 Autocierre, gracias a su sistema de bloqueo móvil, que hace de unión entre lamas y que es instalado en todo el paño completo. Es compatible con el juego de tapón PS-48 Autocierre, de modo que podremos evitar el desplazamiento lateral de las lamas. Acabados: Bruto Blanco Plata y RAL normalizado Anodizado Lacado madera
