# Digital LHD ProReact de 78 °C con cubierta exterior de acero inoxidable de Zettler. Trenza en PVC. Pedidos en múltiplos de 500m

- Propiedad del archivo: CONSTRUNARIO
- Formato: FIEBDC-3/2012
- Programa: Construnario Versión 3.51
- Fecha de los precios: 14/03/2023
- Divisa: EUR

**516016062** u Digital LHD ProReact de 78 °C con cubierta exterior de acero inoxidable de Zettler. Trenza en PVC. Pedidos en múltiplos de 500m
Precio: 5.52
Cable térmico digital LHD 78º con cubierta de acero inoxidable. En bobinas de 200 metros
