# Válvula termomezcladora JRGUMAT, referencia 350767214 de Georg Fischer. DN65 PN10 20-30ºC 25ºC

- Propiedad del archivo: CONSTRUNARIO
- Formato: FIEBDC-3/2012
- Programa: Construnario Versión 3.51
- Fecha de los precios: 29/01/2024
- Divisa: EUR

**350767214** u Válvula termomezcladora JRGUMAT, referencia 350767214 de Georg Fischer. DN65 PN10 20-30ºC 25ºC
Temperatura: máx. 90°C Ajuste de fábrica: 25 / 40 / 48 / 55°C (ajustable) Material: bronce Conexión: rosca macho
