# Set de cierre y seguridad LegioStop, referencia 351061282 de Georg Fischer. 1"

- Propiedad del archivo: CONSTRUNARIO
- Formato: FIEBDC-3/2012
- Programa: Construnario Versión 3.51
- Fecha de los precios: 29/01/2024
- Divisa: EUR

**351061282** u Set de cierre y seguridad LegioStop, referencia 351061282 de Georg Fischer. 1"
Temperature: max. 90°C Material: bronce, acero inoxidable, EPDM, plástico Factory setting: 600 kPa (6 bar) Conexión: Rosca Hembra Compuesto por: válvula de retención cerrable, válvula de seguridad
