# AEX/SBFM1367FMD. Batería 13 cilindros de 67 L con pesaje continuo HFC 227ea D/F - AEX/SBP1367FMD. Batería 13 cilindros de 67 L con pesaje continuo HFC 227ea D/F Aguilera

- Propiedad del archivo: CONSTRUNARIO
- Formato: FIEBDC-3/2012
- Programa: Construnario Versión 3.51
- Fecha de los precios: 14/11/2023
- Divisa: EUR

**AEXSBFM1367FMD** u AEX/SBFM1367FMD. Batería 13 cilindros de 67 L con pesaje continuo HFC 227ea D/F - AEX/SBP1367FMD. Batería 13 cilindros de 67 L con pesaje continuo HFC 227ea D/F Aguilera
Precio: 21367.11
Batería 13 cilindros de 67 L con pesaje continuo HFC 227ea D/F de Aguilera Electrónica.
